# RV TGA
Angebotsaufforderung (GAEB 90, DA83)
Währung: EUR

## Rohrleitung, Kurz- und Inliner

### 44 Rohrleitung, Kurz- und Inliner

*Hinweis*
Allgemeine Vorbemerkungen
Die Universität zu Köln (UzK) verfügt auf ihrer
Liegenschaft über 159 Gebäude, insgesamt über 350.000
m2 beheizter Fläche und 1000 technischen Anlagen. Alle
diese Gebäude sind in einem Lageplan erfasst, siehe
Anlage.

Inhaltsverzeichnis:

1. Leistungsumfang
2. Kalkulationsgrundlagen
3. Arbeitszeiten
4. Reaktionszeit und Termine
5. Organisatorische Auftragsabwicklung
6. An- und Abfahrt
7. Parkplatz
8. Arbeitsbereiche
9. Örtliche Gegebenheiten bei der Bearbeitung der
Einzelaufträge
10. Absicherung der Spannungsversorgung
11. Verwendung von Betriebsmitteln
12. Fremdfirmenrichtlinie
13. Führen von Leistungsnachweisen
14. VOB-Abnahme
15. Abrechnung
16. Einzusetzende Materialien und Verfahren
17. Baustellenreinigung
18. Pflichten des Auftragnehmers
19. Befähigung der vom AN eingesetzten Mitarbeiter

Nachfolgend werden die o. g. Inhalte beschrieben.

1. Leistungsumfang
Der ausgeschriebene Leistungsumgang nach Rahmenvertrag
beinhaltet im Wesentlichen die Leistung: Herstellung
und Instandhaltung von Entwässerungskanälen und
-leitungen, mittels Kurz- und Inliner-Verfahren,
3D-GPS-Inspektion, Dichtheitsprüfung von Rohrleitungen
und Kanälen, Kanalvorbehandlung, in
Freispiegelleitungen und Schwerkraftentwässerungsanlagen, Regenwasser-, Abwasser- und
Entwässerungsleitungen, Anschluss-, Grund-, Sammel- und
Fallleitungen, innerhalb und außerhalb von Gebäuden,
kleine Instandhaltung und Instandsetzung, Arbeiten zum
Erhalt der Anlagenfunktion, bis DN 150.

Die Arbeiten werden im laufenden Betrieb der UzK
durchgeführt.

Hierzu gehören insbesondere: Kamerabefahrung mittels
3D-GPS-Kameratechnik und Ultra- schallortungsgerät,
Dokumentation, Vorhalten von Baustellen- und
Geräteeinrichtung, Beseitigen von Funktionsstörungen in
Rohrleitungsanlagen der Entwässerungsanlagen, Demontage
und Remontage von Entwässerungsgegenständen, Reinigen,
mechanisch und durch Wasserhochdruckspülung, Fräs- und
Schleifarbeiten, Entleerung und Absaugung mittels
Geräteeinsatz, Vorhaltung von schweren Maschinen u.
Geräten, Transport vom technischen Gerät und
Materialien zum Bestimmungsort auf der Baustelle und
alle damit verbundene Nebenleistungen, einschließlich
Entsorgung von Verschmutzungen, Abflusshindernissen und
Ablagerungen.

Es handelt sich um die Installationen im Bereich von:
Nichtwohngebäuden, öffentlichen WC-Anlagen,
Forschungseinrichtungen sowie Laboren mit einer
biologischen oder chemischen Nutzung,
Installationsschächten und Technikzentralen.

Alle lärmintensiven Arbeiten in den Gebäuden sind nur
mit einer vorherigen schriftlichen Abstimmung mit dem
AG (FB 53.2) zulässig.

In den Gebäuden der UzK wird 24 Stunden, an 7 Tagen in
der Woche die Forschung und Entwicklung betrieben.

Es besteht für den AN kein Anspruch und kein Recht auf
die Durchführung der im Leistungsverzeichnis
angegebenen Leistungen, Mengen bzw. die damit
verbundenen Kosten. Der damit verbundene Aufwand, die
anfallenden Mengen und Kosten, sind im Vorfeld nicht
abschließend bestimmbar.

2. Kalkulationsgrundlagen
Die im LV angegebenen kalkulationsrelevanten
Mengenangaben spiegeln die in einem Kalenderjahr pro
Position durchschnittlich erwartbaren Mengen wider.
Dies ist zu kalkulieren.

Der beschriebene Leistungsumfang umfasst die
ausgeschriebenen Leistungen für einen Zeitraum von
einem Jahr. Es ist beabsichtigt einen Vertrag mit einer
Laufzeit von max. 4 Jahren abzuschließen; siehe
Besondere Vertragsbedingungen.

Die vor genannten Umstände sind bei der Kalkulation zu
berücksichtigen.

3. Arbeitszeiten
Die reguläre Arbeitszeit vom Fachbereich (FB) 53.2
Versorgungstechnik an der UzK ist:

Mo-Do 07:00-16:00 Uhr und Fr 07:00-13:30 Uhr.

Die planbaren Leistungen sind regelmäßig innerhalb der
vor genannten Zeiten zu erbringen. Der AG geht
erfahrungsgemäß davon aus, dass für die Erbringung des
Leistungsumfanges von dem Auftragnehmer die
Personaldisposition, mit einem unterwiesenen Rohr-,
Kanal-, bzw. Industrie-Servicetechniker/-monteur und
Helfer (1 Arbeitstrupp a 20 d/a) erforderlich sein
wird.

Unter dem Titel 3 stehen die Stundenlohnarbeiten als
reine Regieleistungen (nur Arbeitslohn ohne
Materialeinsatz). Bei einem Havariefall, mit kurzen
Reaktionszeiten, gelten folgende Verrechnungssätze:
gemäß Pos. 3.40 Fachmonteur und Pos. 3.50 Helfer.

Der Rohr-, Kanal-, Industrie-Servicetechniker/-monteur
muss während Durchführung des Auftrags für den AG (FB
53.2) ständig erreichbar sein.

4. Reaktionszeit und Termine
Die Einhaltung der Termine durch den AN hat erheblichen
Einfluss auf den laufenden Betrieb der UzK. Die
Einhaltung der abgestimmten Termine durch den AN ist
zwingend erforderlich, um die Abläufe des
Institutsbetriebs nicht zu stören. Sollte eine
terminliche oder technische Abweichung erforderlich
sein, ist der AG (FB 53.2) frühzeitig zu informieren.

Es wird zwischen planbaren und nicht planbaren Arbeiten
unterschieden.

Bei regulären, planbaren Leistungen muss sich der AN,
ab den Eingang einer Störungsmeldung bzw. eines
Einzelauftrages, innerhalb von 2 Arbeitstagen beim AG
(FB 53.2) melden und innerhalb einer Woche mit den
notwenigen Arbeiten (soweit erforderlich Arbeitsplanung
und -abstimmung, Materialbestellung, Disposition etc.)
beginnen.

Bei Havariefällen muss sich der AN, ab den Eingang
einer Störungsmeldung bzw. eines Einzelauftrages,
innerhalb von 2 Stunden vor Ort einfinden und innerhalb
eines Arbeitstages, während der regulären
Geschäftszeiten der UzK, die Leistung fertigstellen.

Eine Havarie liegt vor insbesondere, wenn: ein
Rohrleitungssystem mit Medium (Luft, Wasser,
Kältemittel) undicht ist, und/oder eine Störung mit
unmittelbarer Gefahr für das Leben und Gesundheit der
Menschen bzw. Beschädigung oder Zerstörung von
Sachwerten und Einrichtungen droht.

Die Entscheidung darüber, ob ein Havariefall vorliegt,
liegt beim AG (dem FB 53.2).

Die vertraglichen Termine für die Fertigstellung werden
in jeweiligen Einzelauftrag geregelt und sind von dem
AN einzuhalten. Der AG (FB 53.2) stimmt vorab intern
die Termine und Abläufe mit den Fakultäten und
Instituten ab.

Die Termine der Ausführung sind im Vorfeld, vor der
Ausführung, durch den AN mit dem AG (FB 53.2)
abzustimmen.

5. Organisatorische Auftragsabwicklung
Die internen Störmeldungen von einem nutzerseitigen
Melder gehen über das EDV-Ticket- System beim AG (FB
53.2) ein und werden angenommen. Diese Störmeldungen -
sog. SHD-Aufträge - werden an die zuständigen
Mitarbeiter der UzK im Fachbereich Versorgungstechnik
(FB 53.2) verteilt und bearbeitet. Die Mitarbeiter im
FB 53.2 prüfen die SHD-Aufträge, führen eine
Vorab-Begehung vor Ort durch.

Auf dieser Grundlage werden die gestellten
Anforderungen konkretisiert. Ggf. wird als Anhang eine
Fotodokumentation der betroffenen Anlage bzw. Sachlage
oder besondere Bedingungen beigefügt.

Im Anschluss wird bei planbaren Aufträgen vom AG (FB
53.2) ein Einzelauftrag/Leistungsabruf aus dem
Rahmenvertrag erstellt und an den AN, ggf. mit dem o.
g. Anhang, mit Bezug auf die SHD-Nummer versendet.

Im Havariefall wird vorab der AN vom AG (FB 53.2)
telefonisch kontaktiert und der
Einzelauftrag/Leistungsabruf parallel bzw. zeitnah
versendet.

Alle Vorgänge, SHD-Vorgänge vom Nutzer,
Einzelauftrag/Leistungsabruf an den AN und
Auftragsabwicklung etc. werden vom AG (die Mitarbeiter
vom FB 53.2) begleitet, auf die ordnungsgemäße
Ausführung kontrolliert, dokumentiert und abgenommen.

Bei der Planung, Koordinierung und Abwicklung der
Einzelaufträge hat der AN sicherzustellen, dass
Störungen und Behinderungen des Nutzers durch die
Arbeiten des AN auf ein Mindestmaß reduziert werden.

6. An- und Abfahrt
An- und Abfahrtskosten werden separat vergütet (siehe
Titel 4, Pos. 20), jedoch nur einmal pro
Tätigkeits-Tag, unabhängig davon, wie viele
Einzellaufträge mit wie vielen Arbeitstrupps an diesem
Tag bearbeitet bzw. abgewickelt werden. Die Position
ist bei der Abrechnung und Arbeitsnachweis vom AN
auszuweisen.

7. Parkplatz
Die UzK verfügt nicht über kostenfreie Parkplätze. Die
Kosten für den erforderlichen kostenpflichtigen
Parkplatz sind vom AN im Angebotspreis
einzukalkulieren.

In weiteren wird auf die Homepage der
Parkraumbewirtschaftung und Parkraummanagement
verwiesen:
https://verwaltung.unikoeln.de/abteilung54/content/sach
gebiet_4/parkraummanagement/index_ger.html
https://prbwsystem.uni-koeln.de/antrag/weitere/w/

8. Arbeitsbereiche
Die Arbeitsbereiche auf der Liegenschaft der UzK sind
im Vorfeld nicht vorhersehbar.
Der Transport vom Material an die Baustelle ist
möglich. Der Transport erfolgt durch manuelle
Fördermittel. Dies ist bei der Kalkulation zu
berücksichtigen.

Die Flucht- und Rettungswege sind frei zu halten. Das
Fahrzeug ist durch den AN auf den öffentlich
ausgewiesenen, verfügbaren und kostenpflichtigen
Parkflächen abzustellen. Die Feuerwehrzufahrt und
F.-Stellflächen sind freizuhalten.

9. Örtliche Gegebenheiten bei der Bearbeitung der
Einzelaufträge
Die Lagerflächen, Aufenthalts- und Pausenräume auf dem
Gelände der UzK sind nicht verfügbar. Die öffentlichen
WC-Anlagen sind vorhanden und können von dem AN
mitbenutzt werden.

Die Baustellen können über die Treppenhäuser erreicht
werden. Die vorh. Aufzüge können mit genutzt werden.
Einige Gebäude verfügen nicht über Aufzüge; siehe
Anlage. Bestandslisten: Gebäude der UzK, mit/ohne
Aufzüge.

Die fest installierte Beleuchtung vor Ort kann nicht
garantiert werden. Zur Erbringung der eigenen Leistung
muss vom AN die Arbeitsbeleuchtung mitgebracht und
vorgehalten werden; ebenso sind die Kabelverlängerung,
Akkus, Betriebsmittel etc. von dem AN mitzubringen.

Die Schutzgerüste und Arbeitsleiter, bis 3,5 m
Arbeitshöhe über OK-FFB, sind eine Nebenleistung und
werden nicht separat vergütet.

Fahrgerüste sind eigenverantwortlich durch den
Auftragnehmer aufzubauen, umzusetzen und nach
Durchführung der Arbeiten, inkl. Abnahme, wieder
abzubauen. Die Festlegung zum Umgang mit Gerüstarbeiten
(vgl. Anlage zur Leistungsbeschreibung) ist zwingend zu
beachten und kalkulatorisch zu berücksichtigen.

Die vorgenannten Umstände und örtlichen Gegebenheiten
sind bei der Auftragskalkulation zu berücksichtigen und
soweit relevant einzupreisen.

10. Absicherung der Spannungsversorgung
Die Werkzeuge, Arbeits- und Betriebsmittel von AN
müssen über eine separate, mit einer Vorsicherung
abgesicherte, elektrischen Spannungsversorgung
betrieben werden. Der direkte Anschluss an das
Nutzernetz, ohne Vorsicherung, in Gebäuden der UzK ist
nicht zulässig.

Sofern der AN eine Spannungsversorgung von AG benutzt,
muss der AN eine FI-Absicherung, z.B. Baustellentrafo,
liefern und vorschalten. Dies ist zwingend zu beachten.

Die vorgenannten Umstände und örtlichen Gegebenheiten
sind bei der Auftragskalkulation zu berücksichtigen und
soweit relevant einzupreisen.

11. Verwendung von Betriebsmitteln
Von AN sind nur die geeigneten und geprüften Werkzeuge,
Geräte, Arbeits- und Betriebsmittel einzusetzen. Die
Prüfplaketten müssen gut sichtbar sein. Auf Verlangen
des AG hat der AN die Prüf- und Wartungsunterlagen bzw.
Prüfzeugnisse der Hersteller unverzüglich vorzulegen.

12. Fremdfirmenrichtlinie
Die Fremdfirmenrichtlinie ist Vertragsbestandteil; der
dabei entstehende Aufwand (sofern vorhanden) ist in der
Kalkulation im Angebot zu berücksichtigen.

Die Fremdfirmenrichtlinie regelt u. a. den Vorgang zur
Beantragung der Abschaltung von Brand- und
Rauchmeldern, das Abstellen von Brandwachen, die
Arbeiten mit offenen Flammen, Trenn- und
Schneidarbeiten, Beantragung von Medienabschaltung.

13. Führen von Leistungsnachweisen
Für die Dauer des Vertrages muss der AN arbeitstäglich
für die erbrachte Leistung einen Arbeitsbericht, mit
einem Leistungsnachweis, in Papierform, führen. Die
Unterlagen sind in einem Ordner durch Register,
getrennt und beschriftet nach Gebäude-Nr. und SHD-Nr.
der Einzelbestellung, einzusortieren; die Unterlagen
sind beim AG vor Ort zu deponieren.

Die Arbeitsberichte und Leistungsnachweise sind pro
Einzelauftrag arbeitstäglich zu führen.
Sonderleistungen, welche von AN nur nach dem
Lohnstundenarbeiten ausgeführt wurden, sind in einem
gesonderten Arbeitsnachweis separat zu führen.

Der Leistungsnachweis ist in Stichpunkten zu erstellen.

Die Mindestangaben der Dokumentation beinhalten:
Bestell-Nr., SHD-Nr., Einsatzdatum, Gegenstand der
Leistung, Uhrzeit - Beginn und Ende vom Einsatz,
Einsatzort (Gebäude, Etage, Raum), eingesetztes
Personal geordnet nach Facheignung und Anzahl,
Lieferung vom Material, Inhalt der Lieferung,
wesentliche Mängel und Schäden, besondere Vorkommnisse,
Bedenken des AN, aktueller Auftragsstatus des AN und
Abnahme.

Auftragsstatus des AN; sofern zutreffend im
Leistungsnachweis sind anzugeben: Vorgang zur
Bestellung-Nr., bzw. SHD-Nr. ist in der Bearbeitung,
von AN ausgelösten Bestellungen von dem Material und
Verbrauchsmitteln, voraussichtliche Lieferzeit bzw.
Vorlaufzeit, erforderliche Hebe- und Hilfsmittel,
erforderliche und getroffene Entscheidung vom AG, warte
auf die Entscheidung vom AG, erforderliche Vorleistung
der weiteren Ausbaugewerke bzw. Beteiligten, warte auf
die Vorleistung, Aufmasstermin mit dem AG,
Inbetriebnahme in Bearbeitung bzw. ausgeführt, etc. die
Leistung ist fertiggestellt.

Sollte der AN feststellen, dass hindernde Umstände
seine Leistung unmöglich machen oder beschädigen, ist
der AG unverzüglich zu informieren.

Die vorgenannten Umstände sind bei der
Auftragskalkulation zu berücksichtigen und soweit
relevant einzupreisen.

14. VOB-Abnahme
Unmittelbar nach der Fertigstellung der Leistung,
Instandhaltung bzw. Instandsetzung, muss der AN den AG
über eine Fertigstellungsanzeige, in Kenntnis setzten.

Der Abnahmetermin ist mit dem AG abzustimmen. Sofern
alle erforderlichen Leistungen der
Instandhaltung bzw. Instandsetzung in einem Gebäude
abgeschlossen und vom AN schriftlich abgemeldet wurden,
wird der AG (die zuständigen Mitarbeiter vom FB 53.2)
die Arbeiten / Anlagen vom Einzelauftrag des AN in
Augenschein nehmen.

Sofern die Leistung vom AN nachweislich ordnungsgemäß
durchgeführt worden ist, wird der AG (die zuständigen
Mitarbeiter vom FB 53.2) die Leistung des AN
schriftlich abnehmen.

Der entsprechende Arbeitsbericht, der Leistungsnachweis
des AN, wird vom AG (den zuständigen Mitarbeitern vom
FB 53.2) gegengezeichnet und dient dem AN als Grundlage
für die Abrechnung. Die VOB-Abnahme hat förmlich und
schriftlich zu erfolgen.

15. Abrechnung
Die abzurechnenden Leistungen müssen vom AN mit
geprüftem Arbeitsnachweis belegt werden. Die Abrechnung
erfolgt Einzelauftrag bezogen - dort sind die
erforderlichen Angaben, wie Gebäudenummer, etc.
enthalten.

Die entsprechende Aufschlüsselung nach den
Leistungspositionen, Einheitspreisen, Angabe von
Leistungsdatum und Leistungsort, Gebäude-Nr. und
-bezeichnung, muss von AN in der jeweiligen Rechnung
mit der Zuordnung zu der Bestellnummer je Einzelauftrag
und Leistungsnachweis belegt werden. Das eingesetzte
Personal ist nach Facheignung in Arbeitsnachweis
auszuweisen.

Im Zuge der Instandsetzung bzw. Instandhaltung
erforderliche Kleinmaterialien wie Schrauben, Muttern,
Dichtungen, O-Ringe, Wellendichtung, Flachdichtungen
usw., Befestigungen und ähnliche Kleinmaterialien,
sowie permanent selbstklebende Aufkleber mit Hinweis-,
Sicherheits- und Warnzeichen oder ähnliches sind bis zu
einem Wert von 25,00 Euro netto pro Einzelauftrag in
den Angebotspreisen enthalten.

Die Abrechnung von Positionen nach Aufwand (Material
und ggf. Zeit), gemäß Titel 2 dieses LV, erfolgt auf
Nachweis. Als Nachweis für die Materialkosten dient der
Preis-/Einkaufsnachweis (Großhandelspreise), auf diesen
ist von AN der Ab-/Zuschlag gemäß Titel 2 Pos. 10 zu
gewähren.

Als Nachweis für die geleistete Arbeitszeit dient der
geprüfte Arbeitszeitnachweis.

Die Abrechnung der erbrachten Leistung muss in
digitaler Form, an Rechnungsanschrift von AG
ausschließlich per Mail, erfolgen.

Mailadresse: rechnungseingang@verw.uni-koeln.de
Adressat der Rechnung:
Universität zu Köln
Zentraler Rechnungseingang
50869 Köln

16. Einzusetzende Materialien und Verfahren
Für den Einbau vorgesehene Materialien müssen neu und
ungebraucht sein. Auf Verlangen des AG sind Eignungs-
und Gütenachweise vorzulegen.

Das eingesetzte Material muss den Qualitätsvorgaben
nach DWA-M 143-13, UVV-BGV A1, DGUV 103-003; 112-190;
112-198; 201-052; DIN EN 761; 1055; 1610; 12056 13508-2
entsprechen. Das gilt gleichermaßen für Titel 2.

Vor der Ausführung müssen die vorhanden
Entwässerungssysteme von AN geprüft und auf eine
Verträglichkeit mit gewählten Arbeitsmitteln und
Verfahren beurteilt werden. Die max. Belastungsgrenzen
der vorh. Materialien sind zu berücksichtigen.

17. Baustellenreinigung
Die Arbeitsbereiche und Arbeitswege müssen von dem
Auftragnehmer nach der Fertigstellung seiner Leistung
besenrein verlassen werden.

Die Abfälle, Reststoffe (z.B. Betriebsmittel) und
Verpackungsmaterialien bleiben Eigentum des AN und sind
auf eigene Kosten zu sammeln, zu trennen (gem. WHG,
KrWG und GewAbfV), abzutransportieren und sach- und
fachgerecht zu entsorgen.

Über die fachgerechte Entsorgung sind von AN nach
Abschluss der Arbeiten die Nachweise über die Mengen
und Verbleib der Stoffe an den AG zu übergeben.

18. Pflichten des Auftragnehmers
Für die auszuführenden Arbeiten sind alle relevante
Gesetze, BGB (insbesondere § 283), ArbSchG
(insbesondere § 4), WHG, spezifische Richtlinien und
Vorschriften der UVV, DGUV Vorschrift 1 (insbesondere §
2, § 3, § 4, § 5 und § 22), DGUV Regeln, BetrSichV
(insbesondere §4, § 13, § 14) sowie allgemein
anerkannte Regeln der Technik, ASR, Verordnungen,
DIN-Normen, EN-Normen, Techn. Baubestimmungen,
Richtlinien, Merkblätter, AGI-Arbeitsblätter, AwSV,
KrWG und GewAbfV, TRGS, TRGI, DVGW, GefStoffV §14 und
ChemG, VDI, Herstellervorgaben und sonstige Fach und
Gewerke in der jeweils gültigen Fassung von AN
verbindlich zu einzuhalten.

Eine ausdrückliche Benennung einzelner Vorschriften,
DIN-Normen, UVV etc. in den einzelnen
Leistungsbeschreibungen schließt die nicht genannten
Vorschriften, DIN-Normen etc. nicht aus.
Das Ergebnis der regelmäßigen Prüfungen und Kontrollen
der eingesetzten Arbeitsmittel des AN gem. § 14 der
BetrSichV sind durch die Prüfprotokolle der
unabhängigen Prüfstellen vom AN nachzuweisen.

Die gültigen Nachweise, sicherheitstechnische
Datenblätter, Prüfzeugnisse und -protokolle zu den
Geräten, Maschinen, relevanten Arbeitsmitteln,
E-Ausrüstung, Leiter, Messgeräten, Reinigungsmitteln,
Prüfmittel und PSA, sind vom AN mit ausreichender
Vorlaufzeit, spätestens 14 Tage vor dem Arbeitsbeginn,
in PDF-Format vollständig und geordnet dem AG zur
Prüfung, 1-mal jährlich, unaufgefordert vorzulegen.

Die unvollständig vorgelegte Dokumentation geht zu
Lasten des AN.

Der Auftragnehmer bestimmt im Einzelnen über den Umfang
seine Disposition, Koordination, Detailterminplanung,
Materialbestellung und Personaleinsatz. Der AN muss
jedoch seine Detailterminplanung mit AG (FB 53.2) vor
der Ausführung verbindlich abstimmen.

Die vertraglichen Fristen, gemäß Einzelauftrag, sind
vom AN einzuhalten.

Die erforderlichen, persönlichen Schutzausrüstungen
(PSA) für alle erforderlichen Arbeiten der einzelnen
Mitarbeiter sind vom Auftragnehmer zu stellen und somit
vom AN zu berücksichtigen. Die Pflege und
Instandhaltung der PSA sind über den gesamten Zeitraum
der Beauftragung durch den AN sicherzustellen.

Der AN ist verpflichtet, vor Arbeitsbeginn pro jedes
Einzelauftrag, eine umfassende Gefährdungsbeurteilung
bzw. Gefährdungsanalyse für seine Mitarbeiter zu
erstellen und dem AG (FB 53.2) vorzulegen.

Die Abstimmung zur Form, Ablauf und Übergabe der
Unterlagen zur Gefährdungsbeurteilung bzw. -analyse
erfolgt im Rahmen des Start-Up-Termins; siehe Titel 4,
Pos. 10.

Die Gefährdungsbeurteilung bzw. Gefährdungsanalyse wird
nach der Prüfung durch den AG (FB 53.2) dem AN, vor
Arbeitsbeginn pro jedes Einzelauftrag, freigegeben. In
einem betrieblich begründeten Sonderfall wird der AG
(FB 53.2) mit dem AN die Gefährdungsbeurteilung vor
Arbeitsbeginn erstellen. Zu jedem Einzelauftrag muss
der AN an einer kurzen Unterweisung durch den AG (FB
53.2) teilnehmen. Der Vorgang wird vom AG dokumentiert.

Der vom AN eingesetzte bauleitende Fachhandwerker vor
Ort muss ausreichende Deutschkenntnisse, in Wort und
Schrift, besitzen, um die Eintragungen in die
Dokumentation, Leistungsnachweise, Betriebstagebücher
und Arbeitskarten zu tätigen sowie Absprachen mit dem
AG zu treffen.

Das Arbeitspersonal vom AN muss sich arbeitstäglich,
vor der Aufnahme und nach dem Abschluss der Tätigkeit
an der UzK, beim AG (FB 53.2), an- und abmelden.

Werden in dem Zusammenhang mit der Erbringung der
Leistung Schäden an den techn. Anlagen oder
Einrichtungen jeder Art von AN verursacht, sind diese
dem AG unverzüglich anzuzeigen. Die Schäden hat der AN
auf eigene Kosten zu beseitigen.

Die Gefahrenbereiche sind zu kennzeichnen und gegen
unberechtigtes Betreten zu sichern. Bei einer
Unterbrechung der Arbeiten bzw. Verlassen der Baustelle
hat der AN dafür zu sorgen, dass für Dritte gefahrfreie
Zustände zurückgelassen werden.

Gefährliche Bereiche und Gegenstände sind zu sichern
bzw. zu beräumen.

Die Technikräume sind beim Verlassen durch AN zu
verschließen.

Das Rauchen auf dem Gelände der UzK ist nur in
ausgewiesenen Außenbereich erlaubt.

Nach Abschluss der erbrachten vertraglichen Leistung
muss der AN eine prüfbare kumulierende
Endjahres-Spitzkostenabrechnung, 1-mal jährlich pro ein
Kalenderjahr und zum Ende des Vertrages, erstellen und
an AG übergeben. Diese Endjahres-Spitzkostenabrechnung
fasst alle vom AN abgerechneten Einzelrechnungen des
Kalenderjahres zusammen. Siehe auch Titel 4, Pos. 30.

Die Endjahres-Spitzkostenabrechnung muss enthalten:
Auftragsnummer, Datum vom Leistungsbeginn/-ende, Kurz-/
Langtexte mit vertraglichen LV-Positionen und
Ordnungs-nummern, EP, GP, Massen/Mengen,
Titelzusammenstellung sowie Anhang mit dem zugehörigen
geprüften Leistungsnachweis, Aufmaß und Rapporten.

19. Befähigung der vom AN eingesetzten Mitarbeiter
Die Einzelaufträge sind vom AN und seinem eingesetzten
Personal eigenverantwortlich auszuführen. Der AN darf
für die Ausführung der vom AG erteilten Einzelaufträge
ausschließlich Fachkräfte mit qualifizierter
Ausbildung, Sachkunde und Berufserfahrung aus dem
Fachbereich einsetzten: Rohr-, Kanal-,
Industrie-Servicetechniker/-monteur,
HLS-/Anlagenmechaniker-Gewerke oder vergleichbar.

Die Qualifikations- und Berufsnachweise sind von AN
nach der Zuschlagserteilung vor Ausführungsbeginn dem
AG (FB 53.2) vorzulegen.

-------------------------------- Ende Allgemeine
Vorbemerkungen -----------------------------------

#### 44.1 Rohrleitungs- und Kanalvorbehandlung

*Hinweis*
Bei den nachfolgenden Positionen, Rohrleitungs- und
Kanalvorbehandlung, handelt es sich um die Leistungen,
welche planbar, jedoch im Vorfeld weder vorhersehbar
noch quantitativ erschöpfend beschreibbar sind.

*Hinweis*
Rohrleitungs- und Kanalvorbehandlung,

aller Art von Freispiegelleitungen, Regenwasser-,
Abwasser- und Entwässerungsleitungen, innerhalb
und/oder außerhalb von Gebäuden, sichtbare oder von
Bodenplatte bzw. Erdreich verdeckte Leitungsführung,
Leitungsart Einzelanschluss-, Sammelanschluss-, Fall-,
Sammel- und/oder Grundleitung, Be- und Entlüftung,
Leitungsanlage bestehend aus innen / außenliegenden
Entwässerungs-gegenständen und Einläufen, geraden
Leistungsstrecken, mit Formstücken, Umlenkungen,
Dimensionsübergängen, Leitungsverspüngen, Anschlüssen,
ohne bzw. mit offenen/ geschl. Reinigungsöffnungen
mit/ohne Schächte, Rohr- und Kanalleitungen aus
Kunststoffen, Gusseisen, Ton, Stein- zeug, Beton,
Faserzement, mit/ohne angeformten oder gesteckten
Muffenverbindung.

Leistung, einschließlich: Vorhalten von Baustellen- und
Geräteeinrichtung, Standzeit-, Wegegelder, Miet- und
Leihkosten, AGK, BGK, Personalkosten, Lohnkosten und
alle Nebenkosten, Versicherung, Hilfs-, Arbeits-,
Reinigungs- und Betriebsmittel, PSA, Leiter, Hebezeuge,
Beleuchtung, Kabel, Schutzfolien, Vliesrollen,
Schläuche und Schlauchverlängerungen, kleine Auffangbehälter, Transport von Maschinen, technischen Gerät
und Betriebsmittel, Rüstzeit, Auf- und Abbau, umsetzen,
Auf- und Abladen, Fahrkosten bei Geräteeinsatz,
Transportsicherung, Begleitfahrzeuge, Koordination,
Wartungs- und Kraftstoffkosten, Wasser-/ Tankfüllung
und Tankreinigung, einfache Absperrungen der
Arbeitsbereiche von Geräten und Maschinen; öffnen- und
wieder verschließen von Schächten, bei Bedarf:
erweiterte Absperreinrichtung, Zäune und Beschilderung
vor Ort; Schutzabdeckung der Transportwege.

Sanierungs-, Rohrleitungs- und Kanalreinigungsarbeiten
sind vor und nach der Ausführung durch die
Kamerabefahrung lückenlos zu dokumentieren, siehe
separate Position 5.40.

Die Positionen für Einsatz von schweren Maschinen, wie
Saugwagen, Wagen mit Wasserhochdruckspülung und
mechanischer Rohrreinigung sowie Entsorgung von
Ablagerungen sind gesondert aufgeführt.

Beschädigungen am Dach durch den Transport vom
technischen Gerät sind zu vermeiden, geeignete
Vorkehrungen sind bei Bedarf zu treffen.

Die vorgenannten Umstände sind bei der
Auftragskalkulation zu berücksichtigen und soweit
relevant einzupreisen.

**44.1.010 WC, entleeren, reinigen, de- und remontieren**
wie vor beschrieben, jedoch:
WC, entleeren, reinigen, de- und remontieren,
einschl. Geräte-, Lohn- und Nebenkosten,
Menge: 6,000 St

**44.1.020 Urinal, entleeren, reinigen, de- und remontieren**
wie vor beschrieben, jedoch:
Urinal, entleeren, reinigen, de- und remontieren,
einschl. Geräte-, Lohn- und Nebenkosten.
Menge: 6,000 St

**44.1.030 Siphon, entleeren, reinigen, de- und remontieren, DN 32/40**
wie vor beschrieben, jedoch:
Siphon, entleeren, reinigen, de- und remontieren,
einschl. Geräte-, Lohn- und Nebenkosten.
DN 32/40
Menge: 6,000 St

**44.1.040 Bodenablauf, öffnen und reinigen, DN 100-200**
wie vor beschrieben, jedoch:
Bodenablauf, öffnen und reinigen,
einschl. Geräte-, Lohn- und Nebenkosten.
DN 100-200
Menge: 6,000 St

**44.1.050 Dachablauf, öffnen und reinigen, DN 100-200**
wie vor beschrieben, jedoch:
Dachablauf, öffnen und reinigen,
einschl. Geräte-, Lohn- und Nebenkosten.
DN 100-200.
Menge: 5,000 St

**44.1.060 Regenwasser-Geruchsverschluss, entleeren, reinigen, de- und remontieren, DN 100-150**
wie vor beschrieben, jedoch:
Regenwasser-Geruchsverschluss,
entleeren, reinigen, de- und remontieren,
einschl. Geräte-, Lohn- und Nebenkosten.
DN 100-150
Menge: 5,000 St

**44.1.070 Reinigungsöffnung, öffnen, reinigen, de- und remontieren, DN 100-300**
wie vor beschrieben, jedoch:
Reinigungsöffnung, öffnen, reinigen, de- und
remontieren,
einschl. Geräte-, Lohn- und Nebenkosten.
DN 100-300
Menge: 8,000 St

**44.1.080 Absperren von Leitungsabschnitt, mittels Absperrblase, DN 100-300**
wie vor beschrieben, jedoch:
Absperren von Leitungsabschnitt, mittels Absperrblase,
einschl. Geräte-, Lohn- und Nebenkosten.
DN 100-300
Menge: 8,000 St

**44.1.090 Rohrreinigung mechanisch, Leitungslänge bis 60 m, bis DN 100**
wie vor beschrieben, jedoch:
Rohrreinigung mechanisch, Leitungslänge bis 60 m,
einschl. Geräte-, Lohn- und Nebenkosten.
bis DN 100
Menge: 80,000 m

**44.1.100 Rohrreinigung mechanisch, Leitungslänge bis 60 m, über DN 100-300**
wie vor beschrieben, jedoch:
Rohrreinigung mechanisch, Leitungslänge bis 60 m,
einschl. Geräte-, Lohn- und Nebenkosten.
über DN 100-300
Menge: 50,000 m

**44.1.110 Rohrreinigung, durch Wasserhochdruckspülung, mit Sprühdüse, bis 80 bar, bis 60 m, bis DN 100**
wie vor beschrieben, jedoch:
Rohrreinigung, Wasserhochdruckspülung, mit Sprühdüse,
bis 80 bar, Leitungslänge bis 60 m,
einschl. Geräte-, Lohn- und Nebenkosten.
bis DN 100
Menge: 80,000 m

**44.1.120 Rohrreinigung, durch Wasserhochdruckspülung, mit Sprühdüse, bis 80 bar, bis 60 m, über DN 100-3000**
wie vor beschrieben, jedoch:
Rohrreinigung, Wasserhochdruckspülung, mit Sprühdüse,
bis 80 bar, Leitungslänge bis 60 m,
einschl. Geräte-, Lohn- und Nebenkosten.
über DN 100-300
Menge: 40,000 m

**44.1.130 Fräs- und Schleifarbeiten, Leitungslänge bis 60 m, bis DN 100**
wie vor beschrieben, jedoch:
Fräs- und Schleifarbeiten, Leitungslänge bis 60 m,
einschl. Geräte-, Treibstoff-, Lohn- und Nebenkosten,
ggf. Schutzabdeckung und Absperreinrichtung,
Reinigungsmittel, im Anschluss reinigen des
Arbeitsbereiches, sammeln der abgetragenen
Ablagerungen, und Entsorgung, Hilfs- und
Betriebsmittel,
bis DN 100
Menge: 80,000 m

**44.1.140 Fräs- und Schleifarbeiten, Leitungslänge bis 60 m, über DN 100-300**
wie vor beschrieben, jedoch:
Fräs- und Schleifarbeiten, Leitungslänge bis 60 m,
einschl. Geräte-, Treibstoff-, Lohn- und Nebenkosten,
ggf. Schutzabdeckung und Absperreinrichtung,
Reinigungsmittel, im Anschluss reinigen des
Arbeitsbereiches, sammeln der abgetragenen
Ablagerungen, und Entsorgung, Hilfs- und
Betriebsmittel,
über DN 100-300.
Menge: 50,000 m

**44.1.150 Geräteeinsatz, von schweren Maschinen, bis 41 t, Wasserhochdruckspülung, bis 80 bar, bis 60 m**
wie vor beschrieben, jedoch:
Geräteeinsatz, von schweren Maschinen,
Gesamtgewicht bis 41 t, Wasserhochdruckspülung,
bis 80 bar, bis 60 m Spühlschlauch,
einschl. Geräte-, Treibstoff-, Lohn- und Nebenkosten,
An-, Abfahrtkosten, ggf. Schutz- und
Absperreinrichtung, Reinigungsmittel, im Anschluss
reinigen des Arbeitsbereiches, sammeln der abgetragenen
Ablagerungen, und Entsorgung, Hilfs- und
Betriebsmittel.
Menge: 4,000 h

#### 44.2 Sanierung mittels Kurz- und Inliner

*Hinweis*
Bei den nachfolgenden Positionen, Sanierung mittels
Kurz- und Inliner-Verfahren, handelt es sich um die
Leistungen, welche planbar, jedoch im Vorfeld weder
vorhersehbar noch quantitativ erschöpfend beschreibbar
sind.

*Hinweis*
Sanierung mittels Kurz- und Inliner-Verfahren,

aller Art von Freispiegelleitungen, Regenwasser-,
Abwasser- und Entwässerungsleitungen, innerhalb
und/oder außerhalb von Gebäuden, sichtbare oder von
Bodenplatte bzw. Erdreich verdeckte Leitungsführung,
Leitungsart Einzelanschluss-, Sammelanschluss-, Fall-,
Sammel- und/oder Grundleitung, Be- und Entlüftung,
Leitungsanlage bestehend aus innen / außenliegenden
Entwässerungs-gegenständen und Einläufen, geraden
Leistungsstrecken, mit Formstücken, Umlenkungen,
Dimensionsübergängen, Leitungsverspüngen, Anschlüssen,
ohne bzw. mit offenen/ geschl. Reinigungsöffnungen
mit/ohne Schächte, Rohr- und Kanalleitungen aus
Kunststoffen, Gusseisen, Ton, Stein- zeug, Beton,
Faserzement, mit/ohne angeformten oder gesteckten
Muffenverbindung.

Leistung, einschließlich: Vorhalten von Baustellen- und
Geräteeinrichtung, Standzeit, Miet- und Leihkosten,
AGK, BGK, Personalkosten, Lohn- kosten und alle
Nebenkosten, Versicherung, Hilfs-, Arbeits-,
Reinigungs- und Betriebsmittel, PSA, Leiter, Hebezeuge,
Beleuchtung, Kabel, Schutzfolien, Vliesrollen,
Schläuche und Schlauchverlängerungen, kleine
Auffangbehälter, Transport von Maschinen, technischen
Gerät und Betriebsmittel, Rüstzeit, Auf- und Abbau,
umsetzen, Auf- und Abladen, Fahrkosten bei
Geräteeinsatz, Transportsicherung, Begleitfahrzeuge,
Koordination, Wartungs- und Kraftstoffkosten, Wasser-/
Tankfüllung und Tankreinigung, einfache Absperrungen
der Arbeitsbereiche von Geräten und Maschinen; öffnen-
und wieder verschließen von Schächten, bei Bedarf:
erweiterte Absperreinrichtung, Zäune und Beschilderung
vor Ort; Schutzabdeckung der Transportwege.

Sanierungs-, Rohrleitungs- und Kanalreinigungsarbeiten
sind vor, und nach der Ausführung durch die
Kamerabefahrung lückenlos zu dokumentieren, siehe
separate Position 5.40.

Die Positionen für Einsatz von schweren Maschinen, wie
Saugwagen, Wagen mit Wasserhochdruckspülung und
mechanischer Rohrreinigung sowie Entsorgung von
Ablagerungen sind gesondert aufgeführt.

Beschädigungen am Dach durch den Transport vom
technischen Gerät sind zu vermeiden, geeignete
Vorkehrungen sind bei Bedarf zu treffen.

Die vorgenannten Umstände sind bei der
Auftragskalkulation zu berücksichtigen und soweit
relevant einzupreisen.

**44.2.010 Kurzliner-Verfahren, bis DN 100**
Kurzliner-Verfahren,

Ausführung nach Herstellervorgabe,
gemäß Produkt-Zulassung.

mit vorgetränkten Kurzliner, mit Eignungsnachweis der
eingesetzten Ausgangsstoffe, Endprodukte, Werkstoffe
und Bauteile für Reaktionsharze, Textilglas,
Zuschlagsstoffe, Kurzliner und Altrohrverbindung,

Verarbeitung nach Anforderung RSV-Merkblatt 4, DWA-M
115; 139; 143-6; 143-7; 144-7, 149; DIN EN 1610; 752;
13380, nach DIBt zugelassenen Verfahren, für
abschnitts- weise bzw. partielle Reparatur aller
Rohrarten und Formstücke.

Kurzliner, standsicher und resistent gegen
physikalische, chemische pH 1-10, biologische Angriffe
des Abwassers, widerstandsfähig gegen mechanische und
Hochdruckspülung 120-140 bar, Düsendruck 80 bar,
Überlappung und -deckung vor und hinter
Reparaturstrecke min. 20 cm, Kurzliner Länge bis 70 cm.

Einschl. Dokumentation und Rückverfolgbarkeit der
Arbeiten an der Verwendungsstelle, Misch- und
Imprägniervorgang, Eigen- und Fremdüberwachung,
Gütesicherung der Verarbeitung und Lagerung nach
Anforderung RSV-Merkblatt 4, Pkt. 4.4.2:
Einbauprotokoll, Baustellenprotokoll, Baustellentagesprotokolle, Inspektionsprotokoll und Aufzeichnung an
Datenträger, Verwendete Materialien, Prüf-, Mess- und
Regeleinrichtungen. Kennwerte sind gemäß RSV-Merkblatt
4, Pkt. 4.1 nachzuweisen.

Einschl. jährlich kalibrierte Geräte und Ausrüstung,
Dosier-,  Misch-, Imprägnier-Einbau- und
Härtungstechnik, PSA, Hilfs- und Betriebsstoffe,
Reaktionsharze, Textilglas, Zuschlag- stoffe,
Kurzliner, Verklebung mit Altrohr, Vor- und Nachbesserung mittels Fräsroboter, Löhne und alle
Nebenkosten.

Vor und nach Ausführung der Leistung ist grundsätzlich
das Ergebnis der Reinigung und Vorbehandlung durch eine
TV-Inspektion, Zustandserfassung durchführen,
kontrollieren und dokumentieren, inkl. Abnahmeprotokoll
mit Videoauf- zeichnung. Die Abrechnung der
TV-Inspektion ist in vor genannte separater Pos.
aufgeführt.

wie vorbeschrieben, jedoch: bis DN 100.

Angebotenes Fabrikat:  '....................'

Produkt-abZ nach DIBt: '....................'

Reaktionsharze, Härtungsverfahren:  '
....................'
Menge: 18,000 St

**44.2.020 Kurzliner-Verfahren, über DN 100-150**
wie vorbeschrieben, jedoch:
Kurzliner-Verfahren, über DN 100 bis 150.
Menge: 18,000 St

*Hinweis*
Schlauchlining-Verfahren,
Einbau nach Inversionsverfahren,

Härtungsverfahren nach Wahl des Bieters,
Ausführung nach Herstellervorgabe,
gemäß Produkt-Zulassung.

mit vor Ort härtenden reaktionsbasierten Systemen,
Ausführung nach Herstellervorgabe, mit vorgetränkten
Schlauchlining, mit Eignungsnachweis der eingesetzten
Ausgangsstoffe, Endprodukte, Werkstoffe und Bauteile
für
Reaktionsharze, Textilglas, Zuschlagsstoffe,
Schlauchlining und Altrohrverbindung.

Verarbeitung nach Anforderung nach RSV-Merkblatt 7-3;
1.1; DIN EN ISO 11296-4, DWA-A 143-3, Leitungen und
Formeteile, DN-Bereich bis DN 250.

Einschl. Dokumentation und Rückverfolgbarkeit der
Arbeiten auf Baustelle, Misch- und Imprägniervorgang,
Eigen- und Fremdüberwachung, Gütesicherung der
Verarbeitung und Lagerung nach Anforderung
RSV-Merkblatt 7.3, Pkt. 6.2: Bestandsaufnahme,
Einbauprotokoll, Baustellenprotokoll,
Baustellentagesprotokolle, Inspektionsprotokoll und
Aufzeichnung an Datenträger, Verwendete Materialien,
Prüf-, Mess- und Regeleinrichtungen. Kennwerte sind
gemäß RSV-Merkblatt 4, Pkt. 4.1 nachzuweisen.

Einschl. jährlich kalibrierte Geräte und Ausrüstung,
Dosier-,  Misch-, Imprägnier-Einbau- und
Härtungstechnik, PSA, Hilfs- und Betriebsstoffe,
Reaktionsharze, Textilglas, Zuschlag- stoffe,
Kurzliner, Verklebung mit Altrohr, Vor- und Nachbesserung mittels Fräsroboter, Löhne und alle
Nebenkosten.

Einschl. erfordelichen Vor- und Nachbehandlung,
Vorwäremung der vorh. Leitung auf Verarbeitsungstemperatur, Oberflächen vor der Ausführung gemäß
Systemanforderung trocken und fettfrei vorbereiten,
Leitungsenden mittels Absperrblasen abzusperren.

Vor und nach Ausführung der Leistung ist grundsätzlich
das Ergebnis der Reinigung und Vorbehandlung durch eine
TV-Inspektion, Zustandesrfassung durchführen,
kontrollieren und dokumentieren, inkl. Abnahmeprotokoll
mit Videoauf- zeichnung.

Die Abrechnung der TV-Inspektion ist in einer separater
Pos. aufgeführt.

**44.2.030 Schlauchlining-Verfahren, bis DN 100**
wie vorbeschrieben, jedoch:
Schlauchlining-Verfahren,
Einbau nach Inversionsverfahren,

Härtungsverfahren nach Wahl des Bieters,
Ausführung nach Herstellervorgabe,
gemäß Produkt-Zulassung.

bis DN 100.

Angebotenes Fabrikat:  '....................'

Produkt-abZ nach DIBt: '....................'

Reaktionsharze, Härtungsverfahren:  '
....................'
Menge: 18,000 m

**44.2.040 Schlauchlining-Verfahren, über DN 100-150**
wie vorbeschrieben, jedoch:
Schlauchlining-Verfahren,
Einbau nach Inversionsverfahren,

Härtungsverfahren nach Wahl des Bieters,
Ausführung nach Herstellervorgabe,
gemäß Produkt-Zulassung.

über DN 100 bis 150.

Angebotenes Fabrikat:  '....................'

Produkt-abZ nach DIBt: '....................'

Reaktionsharze, Härtungsverfahren:  '
....................'
Menge: 18,000 m

**44.2.050 Dichtheitsprüfung und Protokoll**
Dichtheitsprüfung und Protokoll,
Freispiegelleitungen und Schächte gem. DWA-A 139 (Apr.
2019), Prüfverfahren nach Tabelle 8; bzw. DIN EN 1610.
Schachtprüfung muss mit Wasser geführt werden.
Dichtheitsprüfung muss durch automatische Aufzeichnung
mit Weg-Zeit-Diagramm erfolgen.

Einschl. Protokoll erstellen und Übergabe an AG.
Menge: 5,000 St

#### 44.3 Positionen zur Abrechnung nach Aufwand (Material und Stundenlohn)

*Hinweis*
Bei den nachfolgenden Positionen zur Abrechnung nach
Aufwand (Material und Stundenlohn) handelt es sich um
die Leistungen, welche planbar, jedoch im Vorfeld weder
vorhersehbar noch quantitativ erschöpfend beschreibbar
sind.

Dazu gehören alle Arbeiten und Leistungen, die nicht
unter den vorgenannten Titel 1 beschrieben sind. Diese
werden unter diesem Titel 2 aufwandsbezogen nach
tatsächlichem Materialeinsatz Position 10 und ggf.
zusätzlich nach Stundenlohn Position 20 + 30 vergütet.

**44.3.010 Materialeinsatz, beschaffen und nur liefern**
Materialeinsatz, beschaffen und nur liefern.

Im Rahmen der nach Aufwand zu vergütenden Positionen
wird derzeit von einem Materialeinsatz ausgegangen von
insgesamt

4.000 EUR/a netto.

Diese Schätzung ist jedoch rein unverbindlich; der AN
kann hieraus keine Ansprüche herleiten. Vergütet wird
nur der tatsächliche Materialeinsatz pro Einzelauftrag;
dieser ist jeweils durch entsprechende Rechnungsbelege
nachzuweisen.

Hinweis: Die Montagearbeit mit dem direkten Bezug zu
o.g. Materialeinsatz wird, sofern nicht in vorher
aufgeführten Positionen bereits erfasst, gesondert nach
Aufwand gemäß nachfolgenden Stundenlohnposition-Nr. 20
und ggf. Pos. 30 abgerechnet.

Leistung, bestehend aus: das Material (Baustoffe)
beschaffen und bis zur Verwendungstelle nur liefern.

Einschl.: aller Zuschläge, Transportkosten vom
Material, Entsorgung von Verpackungsmitteln,
Geräteeinsatz, Hilfs-, Betriebsstoffe, Kosten für die
Angebotserstellung, Lohn- und Nebenkosten.

Abschlag (-) oder Aufschlag (+) des Bieters auf die
Großhändlerpreise inkl. alle Zuschläge, Angabe in %:

Angabe des Bieters in % , (+) oder (-): '
....................'

Die LV-Pos. Materialeinsatz, beschaffen und nur liefern
(1 Pauschale), bezogen auf die Summe aus vor genannten
Materialkosten i.H.v.

4.000 EUR/a netto

einschl. vor genannten angebotenem Zu-/ Abschlag des
Bieters gemäß o. g. Konditionen, ist vom Bieter zu
bepreisen.

Beispiel: Der Materialkosteneinsatz nach Aufwand
beträgt 4.000 Euro netto. Der Aufschlag des Bieters auf
die Großhänd- lerpreise inkl. alle Zuschläge beträgt
5,0% auf 4.000 Euro netto.
Die Pos. errechten sich in der Summe wie folgt:
4.000 Euro + (4.000 Euro x 5,0% ) =
4.000 Euro + 200 Euro = 4.200 Euro netto, 1 psch.

Die Abrechnung erfolgt auf Nachweis, nach Aufmaß.
Menge: 1,000 psch

**44.3.020 Stundenlohnarbeiten, Rohr-, Kanal-, Industrie-Servicetechniker/-monteur, r.AZ**
Stundenlohnarbeiten,
für eventuell anfallende Stundenlohnarbeiten sind
Stundenverrechnungssätze anzubieten.

Die Stundenzettel sind täglich dem AG zur Prüfung und
Anerkennung durch Unterschrift vorzulegen.

Stundenlohnarbeiten dürfen nur mit ausdrücklicher,
schriftlicher Genehmigung von AG der UzK und zum
Nachweis vom AN ausgeführt werden.

Es besteht für den AN weder ein Anspruch auf die
Durchführung noch auf die angegebene Anzahl der
Lohnstunden.

Die Verrechnungssätze gelten unabhängig von der Anzahl
der angerechneten Stunden und beinhalten Lohn- und
Gehaltskosten, Gesamtkostenanteile,

einschl. Sozialkassenbeiträge, vermögenswirksame
Leistungen und Lohn- und Gehaltsnebenkosten
(Auslösungen, Wegegelder).

Für die Stundenlohnarbeiten, während der regulären
Geschäftszeiten der UzK (r.AZ), gelten folgende
Verrechnungssätze:

Rohr-, Kanal-, bzw. Industrie-Servicetechniker/-monteur
Menge: 8,000 h

**44.3.030 Stundenlohnarbeiten, Helfer, r.AZ**
Stundenlohnarbeiten, wie vor beschrieben, jedoch:
während der regulären Geschäftszeiten der UzK (r.AZ),
Helfer.
Menge: 8,000 h

#### 44.4 Stundenlohnarbeiten

*Hinweis*
Unter dem Titel 3 stehen die Stundenlohnarbeiten als
reine Regieleistungen (nur Arbeitslohn ohne
Materialeinsatz).

**44.4.010 Stundenlohnarbeiten, Rohr-, Kanal-, Industrie-Servicetechniker/-monteur, r.AZ**
Stundenlohnarbeiten,
für eventuell anfallende Stundenlohnarbeiten sind
Stundenverrechnungssätze anzubieten.

Die Stundenzettel sind täglich dem AG zur Prüfung und
Anerkennung durch Unterschrift vorzulegen.

Stundenlohnarbeiten dürfen nur mit ausdrücklicher,
schriftlicher Genehmigung von AG (FB 53.2) der UzK
und zum Nachweis vom AN ausgeführt werden.

Es besteht für den AN weder ein Anspruch auf die
Durchführung noch auf die angegebene Anzahl der
Lohnstunden.

Die Verrechnungssätze gelten unabhängig von der Anzahl
der angerechneten Stunden und beinhalten Lohn- und
Gehaltskosten, Gesamtkostenanteile,

einschl. Sozialkassenbeiträge, vermögenswirksame
Leistungen und Lohn- und Gehaltsnebenkosten
(Auslösungen, Wegegelder).

Für die Stundenlohnarbeiten,
während der regulären Geschäftszeiten der UzK (r.AZ),
gelten folgende Verrechnungssätze:

Rohr-, Kanal-, Industrie-Servicetechniker/-monteur.
Menge: 4,000 h

**44.4.020 Stundenlohnarbeiten, Helfer, r.AZ**
Stundenlohnarbeiten,
wie vor beschrieben, jedoch:
während der regulären Geschäftszeiten der UzK (r.AZ),
Helfer.
Menge: 4,000 h

**44.4.030 Stundenlohnarbeiten, Stemmarbeiten, r.AZ**
Stundenlohnarbeiten,
wie vor beschrieben, jedoch:
während der regulären Geschäftszeiten der UzK (r.AZ),
Stemmarbeiten.
Menge: 4,000 h

**44.4.040 Stundenlohnarbeiten, Rohr-, Kanal-, Industrie-Servicetechniker/-monteur, in Havariefall, r.AZ**
Stundenlohnarbeiten,
wie vor beschrieben, jedoch:
während der regulären Geschäftszeiten der UzK (r.AZ),
in Havariefall, mit kurzen Reaktionszeiten,
Rohr-, Kanal-, Industrie-Servicetechniker/-monteur.
Menge: 4,000 h

**44.4.050 Stundenlohnarbeiten, Helfer, in Havariefall, r.AZ**
Stundenlohnarbeiten,
wie vor beschrieben, jedoch:
während der regulären Geschäftszeiten der UzK (r.AZ),
in Havariefall, mit kurzen Reaktionszeiten,
Helfer.
Menge: 4,000 h

#### 44.5 Start-Up, An- und Abfahrtkosten, Kamerabefahrung

**44.5.010 Start-Up Einmalleistung**
Start-Up Einmalleistung,
mit Beginn des Auftrages verbundene einmalige
Aufwendung für die Einarbeitung des Auftragnehmers,

bestehend aus:

Kick-Off, Einführungsgespräch mit dem AG (FB 53.2),
Abstimmung zur Form und Ablauf, vor Ort, schriftlich,
mit dem AG (FB 53.2),
Austausch und Übergabe der Kontaktliste,
Standorterkundung der relevanten Objekte vor Ort, gemäß
UzK-Lageplan,
Begehung und Besichtigung vor Ort einzelner
ausgewählter Objekte, technischen Anlagen und
Einrichtungen mit dem AG (FB 53.2),
Abstimmung und Klärung der vorab Termine mit dem AG (FB
53.2),
Einmalige Unterweisung des Bedienpersonals von AN, mit
Übergabe von Unterweisungsprotokoll, durch AG (FB
53.2),
Übergabe der erf. Unterlagen durch den AN an AG,
Übergabe der Gefährdungsbeurteilung bzw.
Gefährdungsanalyse an AG (FB 53.2).
Einarbeitung in die Arbeitsabläufe, danach Beginn des
regulären Auftragsablaufes des AN.

Einschl.: An-, Abfahrt-, Lohn- und Nebenkosten.

Der Termin zur Unterweisung ist vorab schriftlich vom
AN mit dem AG (FB 53.2) rechtzeitig abzustimmen.
Menge: 1,000 psch

**44.5.020 An- und Abfahrtkosten, einmal pro Arbeitstag**
An- und Abfahrtkosten auf die Liegenschaft der UzK,
einmal pro Arbeitstag, von einem Rohr-, Kanal-,
Industrie-Servicetechniker/-monteur und einem Helfer
(Arbeitstrupp), mit einem Firmenfahrzeug bzw. mit
technischem Gerät.

Einschl.: Transport-, Geräte,- Treibstoff-,
Verschleiß-, Wartungs- und Versicherungskosten,
Wegezeiten, Sozialkassenbeiträge, vermögenswirksame
Leistungen, Lohn- und Gehaltskosten, sonstige
Nebenkosten, Auslösungen, Wegegelder.

Die Termine sind vorab mit AG (FB 53.2) abzustimmen.
Menge: 20,000 St

**44.5.030 Endjahres-Spitzkostenabrechnung erstellen, 1-mal jährlich**
Endjahres-Spitzkostenabrechnung erstellen, 1-mal
jährlich.

Nach Abschluss der erbrachten vertraglichen Leistung
muss der AN eine prüfbare kumulierende
Endjahres-Spitzkosten- abrechnung, 1-mal jährlich pro
ein Kalenderjahr und zum Ende des Vertrages, erstellen
und an AG übergeben.

Diese Endjahres-Spitzkostenabrechnung fasst alle vom AN
abgerechneten Einzelrechnungen des Kalenderjahres
zusammen.

Die Endjahres-Spitzkostenabrechnung muss enthalten:
Auftragsnummer, Datum vom Leistungsbeginn/-ende, Kurz-/
Langtexte mit vertraglichen LV-Positionen und Ordnungsnummern, EP, GP, Massen/Mengen, Titelzusammenstellung
sowie Anhang mit dem zugehörigen geprüften
Leistungsnachweis, Aufmaß und Rapporten.
Menge: 1,000 psch

**44.5.040 Kamerabefahrung, Zustandserfassung, mittels 3D-GPS-Kameratechnik u. Ultraschallortungsgerät, inkl. Bericht, Fotodoku u. Video, Haltungslänge bis 60 m**
Kamerabefahrung, Zustandserfassung, Inspektion, mit
3D-GPS-Kamerabefahrung und Zustandserfassung gem. DIN
EN 13508, in Verbindung mit DWA-M 149-2 und DIN EN
1610.

Die Eignungsnachweise zu Geräten der Kamerabefahrung
sind vom Bieter 14 Tage vor der Ausführung zu
erbringen. Der Einsatz von spitzen oder rauen
Radoberflächen an Roboter- und Kamerasystemen ist nicht
zulässig. Fehlende Nachweise und  daraus resultierende
Schäden gehen zu Lasten vom AN.

Sanierungs-, Rohrleitungs- und Kanalreinigungsarbeiten
sind vor und nach der Ausführung durch die
Kamerabefahrung lückenlos zu dokumentieren.

Kamerabefahrung mittels 3D-GPS-Kameratechnik und
Ultraschallortungsgerät, mit qualifizierter lückenloser
Aufzeichnung, auf USB-Datenträger, in bzw. gegen die
Fließrichtung, in/außerhalb von Gebäude, 3D-Ortung und
Aufzeichnung von: Leitungsverlauf, Tiefenortung,
Rohrarten, Dimensionen, Nennweitenübergang,
Leitungslänge, Gefälle, Höhendifferenz, Erfassung von
Schadensbilder, Aufzeichnung ab Eintritt in Leitung
bzw. Sohle / Bodenpatte, Schacht, Reinigungsöffnung
etc.

Einschl.: erstellen von einem Bericht; mit Wiedergabe
vom befahrenen Leitungsverlauf aller Leitungen, mit
Angabe von Rohr-/ Kanalwerkstoff, Längen, Nennweiten,
Gefälle, Tiefe über NN bzw. Tiefe/Höhe über Eintritt an
Rohrsohle, Übernahme und Übertragung von Höhen-,
Längen-, und NW-Angaben und Darstellung vom
Leitungsverlauf in ein Grundrissplan in PDF- und DWG-
Format, die Fotodokumentation mit allen Haltungs-Nr -
in PDF- und Videodokumentation in AVI, MP4-Format. Die
vorh. Grundrisse sind beim AG zu erfragen,

wie vor beschrieben.

Haltungslänge, bis 60 m.
Menge: 20,000 St

USt %: 19,00
